# Cierrapuertas CISA Serie C1422, cortafuego, EN3, sin retención, gris

- Propiedad del archivo: CONSTRUNARIO
- Formato: FIEBDC-3/2012
- Programa: Construnario Versión 3.51
- Fecha de los precios: 17/02/2023
- Divisa: EUR

**C1422.03.0.97** u Cierrapuertas CISA Serie C1422, cortafuego, EN3, sin retención, gris
Precio: 55.18
Cierrapuertas CISA EN3, sin retención, gris. Características Técnicas: -Cuerpo en aleación de aluminio y brazo roscado en acero -Certificado acorde a EN1154, apto para puertas cortafuego -Muelle en acero especial bañado en aceite -Válvulas de Regulación independientes -reversible Regulaciones: -velocidad de cierre -Potencia del golpe final Acabado: Color gris plata (Acab. 97).
