# Cierrapuertas CISA Smart PLUS2, Multifuerza 2÷4, sin retención, negro

- Propiedad del archivo: CONSTRUNARIO
- Formato: FIEBDC-3/2012
- Programa: Construnario Versión 3.51
- Fecha de los precios: 17/02/2023
- Divisa: EUR

**C1425.03.0.44** u Cierrapuertas CISA Smart PLUS2, Multifuerza 2÷4, sin retención, negro
Precio: 111.92
Cierrapuertas CISA SMART PLUS2 Multifuerza 2÷4 sin retención, negro. -Marcado CE para la utilización en puerta cortafuego en fuerza 3 -Certificación según la norma UNI EN 1154 Características Técnicas: -Cuerpo monobloque en aleación de aluminio -Cárter en nylon -Muelle en acero especial bañado en aceite -Válvulas de Regulación independientes con dispositivo termostático Regulaciones: -Fuerza de cierre -velocidad de cierre -Potencia del golpe final Dotación: -Tornillos de fijación -Plantilla de instalación Acabado: Color negro (Acab. 44) -Disponibles otros colores Mano reversible
