# Cierrapuertas CISA Smart PLUS2, Multifuerza 2÷4, con retención, negro

- Propiedad del archivo: CONSTRUNARIO
- Formato: FIEBDC-3/2012
- Programa: Construnario Versión 3.51
- Fecha de los precios: 17/02/2023
- Divisa: EUR

**C1426.03.0.44** u Cierrapuertas CISA Smart PLUS2, Multifuerza 2÷4, con retención, negro
Precio: 141.23
Cierrapuertas CISA SMART PLUS Multifuerza 2÷4 con retención, negro. -Certificación según la norma UNI EN 1154 Características Técnicas: -Cuerpo monobloque en aleación de aluminio -Cárter en nylon -Muelle en acero especial bañado en aceite -Válvulas de Regulación independientes con dispositivo termostático Regulaciones: -Fuerza de cierre -velocidad de cierre -Potencia del golpe final Dotación: -Tornillos de fijación -Plantilla de instalación Acabado: color negro -Disponibles otros colores Mano reversible
