# Cierrapuertas CISA C1455, Multifuerza 2÷4, sin retención, negro

- Propiedad del archivo: CONSTRUNARIO
- Formato: FIEBDC-3/2012
- Programa: Construnario Versión 3.51
- Fecha de los precios: 17/02/2023
- Divisa: EUR

**C1455.03.0.44** u Cierrapuertas CISA C1455, Multifuerza 2÷4, sin retención, negro
Precio: 111.78
Cierrapuertas CISA C1455 Multifuerza 2÷4 sin retención, negro. Marcado CE para la utilización en puerta cortafuego en fuerza 3. Certificación según la norma EN 1154. Características Técnicas: -Cuerpo en aleación de aluminio y brazo roscado en acero -Muelle en acero especial bañado en aceite -Válvulas de Regulación independientes con dispositivo termostático -reversible Regulaciones: -Fuerza de cierre EN2÷4 (multifuerza) -velocidad de cierre -Potencia del golpe final Dotación: Tornillos de fijación y plantilla de instalación Acabado: Color negro (Acab. 44) -Disponibles otros colores (gris plata, blanco, oro, marrón oscuro y negro mate)
