# Cierrapuertas CISA C1456, Multifuerza 2÷4, con retención, gris

- Propiedad del archivo: CONSTRUNARIO
- Formato: FIEBDC-3/2012
- Programa: Construnario Versión 3.51
- Fecha de los precios: 17/02/2023
- Divisa: EUR

**C1456.03.0.97** u Cierrapuertas CISA C1456, Multifuerza 2÷4, con retención, gris
Precio: 141.06
Cierrapuertas CISA C1455 Multifuerza 2÷4 con retención, gris. Certificación según la norma EN 1154 Características Técnicas: -Cuerpo en aleación de aluminio y brazo roscado en acero -Muelle en acero especial bañado en aceite -Válvulas de Regulación independientes con dispositivo termostático -reversible Regulaciones: -Fuerza de cierre -velocidad de cierre -Potencia del golpe final Dotación: Tornillos de fijación y plantilla de instalación Acabado: Color gris plata (Acab. 97) -Disponibles otros colores (negro, blanco, oro, marrón oscuro y negro mate)
