# Cierrapuertas CISA Professional Plus2, Fuerza Regulable 2÷4 sin retención, plata

- Propiedad del archivo: CONSTRUNARIO
- Formato: FIEBDC-3/2012
- Programa: Construnario Versión 3.51
- Fecha de los precios: 17/02/2023
- Divisa: EUR

**C1610.03.0.97** u Cierrapuertas CISA Professional Plus2, Fuerza Regulable 2÷4 sin retención, plata
Precio: 259.56
Cierrapuertas CISA Professional Plus Fuerza Regulable 2÷4 sin retención, plata. -Backcheck (freno de Apertura) -Marcado CE Para la utilización en puerta cortafuego -Certificación según la norma UNI EN 1154 Características Técnicas: -Cuerpo monobloque en aluminio -Cárter metálico -Muelle en acero especial bañado en aceite -Válvulas de Regulación independientes con dispositivo termostático Regulaciones: -Fuerza de cierre -velocidad de cierre -Potencia del golpe final -freno de Apertura Dotación: -Tornillos de fijación -Plantilla de instalación Acabado:color aluminio -Disponibles otros colores Mano reversible
