# Cierrapuertas CISA D5200 Multifuerza 1÷4, sin retención, gris

- Propiedad del archivo: CONSTRUNARIO
- Formato: FIEBDC-3/2012
- Programa: Construnario Versión 3.51
- Fecha de los precios: 17/02/2023
- Divisa: EUR

**D5200.03.0.97** u Cierrapuertas CISA D5200 Multifuerza 1÷4, sin retención, gris
Precio: 179.07
Cierrapuertas CISA D5200 Multifuerza 1÷4, sin retención, plata. Sistema de piñón-cremallera asimétrica. -Marcado CE Para la utilización en puerta cortafuego -Certificación según la norma EN 1154 -La tecnología utilizada en estos cierrapuertas en combinación con el brazo deslizante reduce la fuerza necesaria para la apertura de la puerta, siendo especialmente indicada su utilización para personas mayores y niños -Cárter metálico -Válvulas de Regulación independientes con dispositivo termostático -Backcheck fijo (válvula que permite aplicar freno a la Apertura) Regulaciones: -Fuerza de cierre -velocidad de cierre -Potencia del golpe final Dotación: -Tornillos de fijación -Plantilla de instalación Acabado: color plata. Disponibles otros colores Mano reversible
