# Cierrapuertas CISA D7200 Multifuerza 2÷5, sin retención, plata, apertura externa

- Propiedad del archivo: CONSTRUNARIO
- Formato: FIEBDC-3/2012
- Programa: Construnario Versión 3.51
- Fecha de los precios: 17/02/2023
- Divisa: EUR

**D7210.04.0.97** u Cierrapuertas CISA D7200 Multifuerza 2÷5, sin retención, plata, apertura externa
Precio: 418.32
Cierrapuertas CISA D7200 Multifuerza 2÷5 sin retención, plata, apertura externa. -Marcado CE Para la utilización en puerta cortafuego -Certificación según la norma UNE EN 1154 -Instalación lado opuesto bisagras (posición brazo/cuerpo normal) o instalación en lado bisagras (posición cuerpo/brazo invertida) Características Técnicas: -La tecnología utilizada en estos cierrapuertas en combinación con el brazo deslizante reduce al mínimo la fuerza necesaria para la apertura de la puerta, siendo especialmente indicada su utilización para personas mayores y niños -Cuerpo monobloque en hierro fundido enriquecido con grafito -Cárter metálico -Válvulas de Regulación independientes con dispositivo termostático Regulaciones: -Fuerza de cierre (Sistema FASTTM) -velocidad de cierre -velocidad de retardo en el cierre -Potencia del golpe final -freno de Apertura (Backcheck) Dotación: -placa de prefijación -Tornillos de fijación -Plantilla de instalación Acabado: color plata. Disponibles otros colores Bajo pedido: kit accesorio de retención adaptable a guía deslizante 1.07210.00.0 Mano reversible
