# Cierrapuertas CISA D7200 Multifuerza 3÷5, con retención electromagnética, plata, apertura externa

- Propiedad del archivo: CONSTRUNARIO
- Formato: FIEBDC-3/2012
- Programa: Construnario Versión 3.51
- Fecha de los precios: 17/02/2023
- Divisa: EUR

**D7212.04.0.97** u Cierrapuertas CISA D7200 Multifuerza 3÷5, con retención electromagnética, plata, apertura externa
Precio: 685.51
Cierrapuertas CISA D7200 Multifuerza 3÷5 con retención electromagnética, plata, apertura externa. -Marcado CE Para la utilización en puerta cortafuego -Certificación según las normas UNE EN 1154 y UNE EN 1155 -Instalación lado opuesto bisagras (posición brazo/cuerpo normal) o fijación especial (brazo/cuerpo) Características Técnicas: -La tecnología utilizada en estos cierrapuertas en combinación con el brazo deslizante reduce al mínimo la fuerza necesaria para la apertura de la puerta, siendo especialmente indicada su utilización para personas mayores y niños -Cuerpo monobloque en hierro fundido enriquecido con grafito -Cárter metálico -Válvulas de Regulación independientes con dispositivo termostático Regulaciones: -Fuerza de cierre (Sistema FAST TM) -velocidad de cierre -velocidad de retardo en el cierre -Potencia del golpe final -freno de Apertura (Backcheck) -retención regulable de puerta Dotación: -placa de prefijación -Tornillos de fijación -Plantilla de instalación Acabado: color plata -Disponibles otros colores Mano reversible
