# Cierrapuertas oculto CISA D8200 Multifuerza 2÷4, sin retención, plata

- Propiedad del archivo: CONSTRUNARIO
- Formato: FIEBDC-3/2012
- Programa: Construnario Versión 3.51
- Fecha de los precios: 17/02/2023
- Divisa: EUR

**D8200.03.0.97** u Cierrapuertas oculto CISA D8200 Multifuerza 2÷4, sin retención, plata
Precio: 378.27
Cierrapuertas oculto CISA D8200 Multifuerza 2÷4, sin retención, plata, con sistema de leva. -Marcado CE Para la utilización en puerta cortafuego -Certificación según la norma EN 1154 Características Técnicas: -La tecnología utilizada en estos cierrapuertas en combinación con el brazo deslizante reduce al mínimo la fuerza necesaria para la apertura de la puerta, siendo especialmente indicada su utilización para personas mayores y niños -Cárter metálico -Válvulas de Regulación independientes con dispositivo termostático -Angulo máximo de apertura: 120 grados Regulaciones: Fuerza de cierre , velocidad de cierre y potencia del golpe final Dotación: -Tornillos de fijación -Instrucciones de instalación Bajo pedido: -Kit Accesorio de retención Adaptable a guía deslizante -Kit de amortiguación -kit intumescente
