# Motor Cisa para cerradura Multitop Matic

- Propiedad del archivo: CONSTRUNARIO
- Formato: FIEBDC-3/2012
- Programa: Construnario Versión 3.51
- Fecha de los precios: 17/02/2023
- Divisa: EUR

**E0000.00.0** Motor Cisa para cerradura Multitop Matic
Precio: 215.88
MOTOR CISA compatible con todas las cerraduras Multitop MATIC versiones multipunto. Permite la apertura en remoto mediante un dispositivo de apertura. Características: - Tensión 12V cc CE - Corriente adsorbida 2A Dotación: - Cable de alimentación art. 1.07030.40.0 - 2 tornillos de fijación
