# Bisagra oculta regulable 3D, RF, acabado gris, peso 112Kg (3 bisagras)

- Propiedad del archivo: CONSTRUNARIO
- Formato: FIEBDC-3/2012
- Programa: Construnario Versión 3.51
- Fecha de los precios: 17/02/2023
- Divisa: EUR

**E100A.RF.8060** Bisagra oculta regulable 3D, RF, acabado gris, peso 112Kg (3 bisagras)
Precio: 66.75
Bisagra oculta regulable 3D, acabado negro mate, peso 112Kg. Peso máximo calculado para puerta de ancho 100cm colocando 4 bisagras, o ancho 90cm colocando 3 bisagras. Certificado para puerta cortafuegos de madera en 60 minutos acorde a EN1634-2. Angulo máximo de apertura de 180 grados. Ensayado a 200.000 ciclos de apertura.
