# Cerradura motorizada MyEVO para puerta acorazada picaporte+4 bulones, sin frente

- Propiedad del archivo: CONSTRUNARIO
- Formato: FIEBDC-3/2012
- Programa: Construnario Versión 3.51
- Fecha de los precios: 17/02/2023
- Divisa: EUR

**E6516.28.0** u Cerradura motorizada MyEVO para puerta acorazada picaporte+4 bulones, sin frente
Precio: 751.74
Cerradura motorizada CISA MyEVO para puerta acorazada de picaporte con 4 bulones, sin frente. -Picaporte y 4 bulones con distancia entre ejes de 28mm. -Tensión 24 Vcc -Predispuesta Para Cierres suplementarios. Características Técnicas: -dispositivo de accionamiento a través de un Sistema de engranajes que reduce el esfuerzo sobre la llave -Caja, picaporte reversible y bulones en acero cincado de alta resistencia FUNCIONAMIENTO: Configuraciones de uso: - automática; la cerradura se cierra con la simple alineación de la hoja contra el marco de la puerta. - Semiautomática; cuando la hoja se alinea contra el marco los bulones permanecen recogidos y es posible accionar el Picaporte con la manilla. - cierre de día; puerta siempre abierta: el Picaporte y los bulones de la cerradura permanecen recogidos. Modalidades de conexión eléctrica: - alimentación a través de conexión eléctrica - Alimentación con baterías desechables: 12 pilas tipo AA de 1,5V - alimentación con Baterías recargables a través del grupo contactos estado puerta Normativa: -Producto conforme a la Norma Europea EN 12209 y EN14846 -Marcado CE Mano reversible
