# Cuadradillo CISA en acero 8/9mm longitud 110/20mm

- Propiedad del archivo: CONSTRUNARIO
- Formato: FIEBDC-3/2012
- Programa: Construnario Versión 3.51
- Fecha de los precios: 17/02/2023
- Divisa: EUR

| Código | Ud | Descripción | Precio |
|---|---|---|---|
| F01.120.49.0 | u | Cuadradillo CISA en acero 8/9mm longitud 110/20mm | 3.71 |
