# Bloqueo electromagnético SCHLAGE, fuerza de bloqueo 1360Kg, montaje superficial, monitorizado

- Propiedad del archivo: CONSTRUNARIO
- Formato: FIEBDC-3/2012
- Programa: Construnario Versión 3.51
- Fecha de los precios: 17/02/2023
- Divisa: EUR

**GF3000SM.MBS** u Bloqueo electromagnético SCHLAGE, fuerza de bloqueo 1360Kg, montaje superficial, monitorizado
Precio: 1604.01
Bloqueo electromagnético, fuerza de bloqueo 1360Kg, montaje superficial/embutido. Cuerpo de aluminio extruido, con soporte de montaje ajustable, que permite una instalación rápida y precisa. Tensión de alimentación 12-24 Vdc. Consumo 900mA (12Vdc) y 450mA (24Vdc). Dispositivo con configuración "Fail Safe" para en caso de fallo de alimentación el dispositivo se desbloquee y proporcione una salida segura. Función de retardo regulable entre 0,5 y 30 segundos. Montaje para sobreponer o embutir. Marcado CE.Incluye sensor de estado de puerta.
