# Suplemento por cilindro a número determinado

- Propiedad del archivo: CONSTRUNARIO
- Formato: FIEBDC-3/2012
- Programa: Construnario Versión 3.51
- Fecha de los precios: 17/02/2023
- Divisa: EUR

**SUPLEMENTO124** u Suplemento por cilindro a número determinado
Precio: 10.00
Por cilindro a número determinado
