# Suplemento por candado a llaves iguales (igualamiento KA)

- Propiedad del archivo: CONSTRUNARIO
- Formato: FIEBDC-3/2012
- Programa: Construnario Versión 3.51
- Fecha de los precios: 17/02/2023
- Divisa: EUR

**SUPLEMENTO 19** u Suplemento por candado a llaves iguales (igualamiento KA)
Precio: 4.49
Recargo por candado a llaves iguales (igualamiento KA)
