# Suplemento por cilindro a llaves iguales (igualamiento KA)

- Propiedad del archivo: CONSTRUNARIO
- Formato: FIEBDC-3/2012
- Programa: Construnario Versión 3.51
- Fecha de los precios: 17/02/2023
- Divisa: EUR

**SUPLEMENTO191** u Suplemento por cilindro a llaves iguales (igualamiento KA)
Precio: 6.15
Por cilindro a llaves de serreta iguales
