# Suplemento por candado a un número determinado

- Propiedad del archivo: CONSTRUNARIO
- Formato: FIEBDC-3/2012
- Programa: Construnario Versión 3.51
- Fecha de los precios: 17/02/2023
- Divisa: EUR

**SUPLEMENTO 24** u Suplemento por candado a un número determinado
Precio: 6.05
Recargo por candado a un número determinado
