# Suplemento por llave adicional

- Propiedad del archivo: CONSTRUNARIO
- Formato: FIEBDC-3/2012
- Programa: Construnario Versión 3.51
- Fecha de los precios: 17/02/2023
- Divisa: EUR

**SUPLEMENTO 38** u Suplemento por llave adicional
Precio: 1.20
Recargo por llave adicional.
