# Suplemento por cilindro amaestrado sencillo ó de portal (MK)

- Propiedad del archivo: CONSTRUNARIO
- Formato: FIEBDC-3/2012
- Programa: Construnario Versión 3.51
- Fecha de los precios: 17/02/2023
- Divisa: EUR

**SUPLEMENTO 4** u Suplemento por cilindro amaestrado sencillo ó de portal (MK)
Precio: 12.17
Por cilindro amaestrado sencillo ó amaestramiento de portal (MK)
