# Suplemento por candado con amaestramiento sencillo (MK)

- Propiedad del archivo: CONSTRUNARIO
- Formato: FIEBDC-3/2012
- Programa: Construnario Versión 3.51
- Fecha de los precios: 17/02/2023
- Divisa: EUR

**SUPLEMENTO 48** u Suplemento por candado con amaestramiento sencillo (MK)
Precio: 12.09
Recargo por candado con amaestramiento sencillo (MK)
