# Suplemento por medio cilindro con lengüeta

- Propiedad del archivo: CONSTRUNARIO
- Formato: FIEBDC-3/2012
- Programa: Construnario Versión 3.51
- Fecha de los precios: 17/02/2023
- Divisa: EUR

**SUPLEMENTO LE** u Suplemento por medio cilindro con lengüeta
Precio: 9.32
Suplemento por conversión de medio cilindro convencional a medio cilindro con lengüeta
