# Evaporadora industrial de aguas residucales, referencia WT 130 HPS de CMBE. Por bomba de calor

- Propiedad del archivo: CONSTRUNARIO
- Formato: FIEBDC-3/2012
- Programa: Construnario Versión 3.51
- Fecha de los precios: 20/02/2023
- Divisa: EUR

**WT130HPS** u Evaporadora industrial de aguas residucales, referencia WT 130 HPS de CMBE. Por bomba de calor
El producto a destilar es aspirado en el evaporador explotando la depresión existente en el hervidor, generada por el circuito de vacío. El ciclo frigorífico de bomba de calor calienta el líquido en tratamiento haciéndolo hervir ; sucesivamente enfría los vapores producidos volviendo el producto al estado líquido. El punto fuerte de esta tecnología es su bajo coste de explotación. EVAPORADOR CON SERPENTIN SUMERGIDO (HP-S) para el tratamiento de líquidos que no incrusta para emulsiones de aceite con concentración inferiores del 20% para aguas residuales procedentes de fundiciones a presión y desengrase industrial EVAPORADOR CON RASCADOR INTERNO (HP-R) aparato apto para cualquier tipo de agua residual no agresiva el rascador favorece el intercambio térmico y la concentración del residuo evitando las incrustaciones en las paredes del hervidor EVAPORADORES CON INTERCAMBIADOR EXTERNO DE CIRCULACION FORZADA Para el tratamiento de grandes producciones diarias
