# Triturador industrial de dos ejes, referencia D-20 de CMBE

- Propiedad del archivo: CONSTRUNARIO
- Formato: FIEBDC-3/2012
- Programa: Construnario Versión 3.51
- Fecha de los precios: 20/02/2023
- Divisa: EUR

**D-20CMBE** u Triturador industrial de dos ejes, referencia D-20 de CMBE
Estos trituradores se fabrican con configuraciones, corte y potencias diversas y son idóneos para la reducción volumétrica de: escombros y restos de materiales eléctricos y electrónicos, RAEE, WEEE partes procedentes de la demolición de vehículos (parachoques, depósitos, salpicaderos, planchas metal) plásticos madera papel y cartón cables eléctricos neumáticos fuera de uso PFU escombros metálicos recogida de chatarra general bidones y latas perfiles de aluminio y perfiles metálicos materiales compuestos restos industriales en general Potencia 11-20 kW Medidas 1600x1100x2400 mm Peso 1600 Kg Tamaño tolva 800×600 mm Tamaño rotor 2×600 mm Grosor de las cuchillas 30 mm
