# Monomando para lavabo, referencia 390401OC de la serie Odisea de Ramón Soler. Oro cepillado - Serie Odisea de Ramón Soler

- Propiedad del archivo: CONSTRUNARIO
- Formato: FIEBDC-3/2012
- Programa: Construnario Versión 3.51
- Fecha de los precios: 28/02/2024
- Divisa: EUR

**390401OC** u Monomando para lavabo, referencia 390401OC de la serie Odisea de Ramón Soler. Oro cepillado - Serie Odisea de Ramón Soler
Precio: 262.50
Monomando para lavabo, referencia 390401OC de la serie Odisea de Ramón Soler. Oro cepillado Código EAN: 8428506070563
