# Monomando XL para lavabo, referencia 39201NM de la serie Odisea de Ramón Soler. Negro mate - Serie Odisea de Ramón Soler

- Propiedad del archivo: CONSTRUNARIO
- Formato: FIEBDC-3/2012
- Programa: Construnario Versión 3.51
- Fecha de los precios: 28/02/2024
- Divisa: EUR

**39A307245** u Monomando XL para lavabo, referencia 39201NM de la serie Odisea de Ramón Soler. Negro mate - Serie Odisea de Ramón Soler
Precio: 298.50
Monomando XL para lavabo, referencia 39201NM de la serie Odisea de Ramón Soler. Negro mate Código EAN: 8428506072451
