# Monomando de lavabo empotrado mural con caño de 24 cm, referencia 392103NM de la serie Odisea de Ramón Soler. Negro mate - Serie Odisea de Ramón Soler

- Propiedad del archivo: CONSTRUNARIO
- Formato: FIEBDC-3/2012
- Programa: Construnario Versión 3.51
- Fecha de los precios: 28/02/2024
- Divisa: EUR

**39A307433** u Monomando de lavabo empotrado mural con caño de 24 cm, referencia 392103NM de la serie Odisea de Ramón Soler. Negro mate - Serie Odisea de Ramón Soler
Precio: 421.90
Monomando de lavabo empotrado mural con caño de 24 cm, referencia 392103NM de la serie Odisea de Ramón Soler. Negro mate Código EAN: 8428506074332
