# Columna monomando para bañera, referencia 398503DNM de la serie Odisea de Ramón Soler.Negro mate. Con equipo de ducha - Serie Odisea de Ramón Soler

- Propiedad del archivo: CONSTRUNARIO
- Formato: FIEBDC-3/2012
- Programa: Construnario Versión 3.51
- Fecha de los precios: 28/02/2024
- Divisa: EUR

**39C307490** u Columna monomando para bañera, referencia 398503DNM de la serie Odisea de Ramón Soler.Negro mate. Con equipo de ducha - Serie Odisea de Ramón Soler
Precio: 2246.70
Columna monomando para bañera, referencia 398503DNM de la serie Odisea de Ramón Soler.Negro mate. Con equipo de ducha
