# Monomando de ducha empotrado 1 vía con placa metálica, referencia 391801SOCde la serie Odisea de Ramón Soler. Oro cepillado - Serie Odisea de Ramón Soler

- Propiedad del archivo: CONSTRUNARIO
- Formato: FIEBDC-3/2012
- Programa: Construnario Versión 3.51
- Fecha de los precios: 28/02/2024
- Divisa: EUR

**39D307476** u Monomando de ducha empotrado 1 vía con placa metálica, referencia 391801SOCde la serie Odisea de Ramón Soler. Oro cepillado - Serie Odisea de Ramón Soler
Precio: 198.60
Monomando de ducha empotrado 1 vía con placa metálica, referencia 391801SOCde la serie Odisea de Ramón Soler. Oro cepillado
