# Monomando de ducha empotrado metálico,1 vía, con placa ultraslim, referencia 511801S de la serie Civic de Ramón Soler - Serie Civic de Ramón Soler

- Propiedad del archivo: CONSTRUNARIO
- Formato: FIEBDC-3/2012
- Programa: Construnario Versión 3.51
- Fecha de los precios: 28/02/2024
- Divisa: EUR

**51D307381** u Monomando de ducha empotrado metálico,1 vía, con placa ultraslim, referencia 511801S de la serie Civic de Ramón Soler - Serie Civic de Ramón Soler
Precio: 82.20
Monomando de ducha empotrado metálico,1 vía, con placa ultraslim, referencia 511801S de la serie Civic de Ramón Soler
