# Monomando de ducha empotrado metálico, 2 vías, con placa ultraslim, referencia 511512S de la serie Civic de Ramón Soler - Serie Civic de Ramón Soler

- Propiedad del archivo: CONSTRUNARIO
- Formato: FIEBDC-3/2012
- Programa: Construnario Versión 3.51
- Fecha de los precios: 28/02/2024
- Divisa: EUR

**51D307383** u Monomando de ducha empotrado metálico, 2 vías, con placa ultraslim, referencia 511512S de la serie Civic de Ramón Soler - Serie Civic de Ramón Soler
Precio: 133.60
Monomando de ducha empotrado metálico, 2 vías, con placa ultraslim, referencia 511512S de la serie Civic de Ramón Soler
