# Fregadero profesional con circuito para agua purificada, referencia 898801MC de Ramón Soler. Cromo - Pure Water de Ramón Soler

- Propiedad del archivo: CONSTRUNARIO
- Formato: FIEBDC-3/2012
- Programa: Construnario Versión 3.51
- Fecha de los precios: 22/11/2023
- Divisa: EUR

**38E306084** u Fregadero profesional con circuito para agua purificada, referencia 898801MC de Ramón Soler. Cromo - Pure Water de Ramón Soler
Precio: 328.00
Fregadero profesional con circuito para agua purificada, referencia 898801MC de la serie Pure Water de Ramón Soler. Cromo Código EAN: 8428506060847
