# Fregadero caño alto giratorio, con circuito para agua purificada, referencia 7589 de Ramón Soler - Pure Water de Ramón Soler

- Propiedad del archivo: CONSTRUNARIO
- Formato: FIEBDC-3/2012
- Programa: Construnario Versión 3.51
- Fecha de los precios: 22/11/2023
- Divisa: EUR

**255336** u Fregadero caño alto giratorio, con circuito para agua purificada, referencia 7589 de Ramón Soler - Pure Water de Ramón Soler
Precio: 254.30
Fregadero caño alto giratorio, con circuito para agua purificada, referencia 7589 de Ramón Soler Código EAN: 8428506553363
