# Monomando de cocina giratorio y extraíble con sistema de imanes, referencia 386801MA de Ramón Soler. Cromo - Kitchen Magnet de Ramón Soler

- Propiedad del archivo: CONSTRUNARIO
- Formato: FIEBDC-3/2012
- Programa: Construnario Versión 3.51
- Fecha de los precios: 22/11/2023
- Divisa: EUR

**38E303484** u Monomando de cocina giratorio y extraíble con sistema de imanes, referencia 386801MA de Ramón Soler. Cromo - Kitchen Magnet de Ramón Soler
Precio: 258.80
Grifo de fregadero monomando de altura 535mm, de diseño estilizado, con caño giratorio 360º, extraíble y flexible de silicona negro, incorpora un innovador sistema de imanes, el cual le permite volver a su posición inicial, con sistema anticorrosión patentado y cromado de alta resistencia Diamond Finish Código EAN: 8428506034848
