# Fregadero caño alto giratorio, referencia 388401MCNC de Ramón Soler. Níquel cepillado - Square de Ramón Soler

- Propiedad del archivo: CONSTRUNARIO
- Formato: FIEBDC-3/2012
- Programa: Construnario Versión 3.51
- Fecha de los precios: 22/11/2023
- Divisa: EUR

**38E303600** u Fregadero caño alto giratorio, referencia 388401MCNC de Ramón Soler. Níquel cepillado - Square de Ramón Soler
Precio: 447.80
Grifo de fregadero monomando con caño alto giratorio 360º, de líneas rectas, con sistema anticorrosión patentado, níquel cepillado de alta resistencia por su tratamiento PVD Código EAN: 8428506036002
