# Monomando para fregadero con duchita ABS, 2 jets, extraíble, referencia 331902H2 de Ramón Soler - Extraíbles de Ramón Soler

- Propiedad del archivo: CONSTRUNARIO
- Formato: FIEBDC-3/2012
- Programa: Construnario Versión 3.51
- Fecha de los precios: 22/11/2023
- Divisa: EUR

**33E301601** u Monomando para fregadero con duchita ABS, 2 jets, extraíble, referencia 331902H2 de Ramón Soler - Extraíbles de Ramón Soler
Precio: 275.00
Grifo de fregadero caño alto con cabezal ABS extraíble de 2 salidas, cromado de alta resistencia Diamond Finish, sistema S2 de ahorro de agua del 50%, limitador de temperatura y sistema anticorrosión patentado Código EAN: 8428506016011
