# Monomando para fregadero con caño giratorio, referencia 380602MC de Ramón Soler - Altos de Ramón Soler

- Propiedad del archivo: CONSTRUNARIO
- Formato: FIEBDC-3/2012
- Programa: Construnario Versión 3.51
- Fecha de los precios: 22/11/2023
- Divisa: EUR

**38E304233** u Monomando para fregadero con caño giratorio, referencia 380602MC de Ramón Soler - Altos de Ramón Soler
Precio: 127.60
Grifo de fregadero con caño giratorio 360º, con sistema S2 de ahorro de agua del 50%, termostop limitador de temperatura, sistema anticorrosión patentado y cromado de alta resistencia Diamond Finish Código EAN: 8428506042331
