# Monomando de fregadero con caño abatible, referencia 3369 de Ramón Soler. Cromo - Abatibles de Ramón Soler

- Propiedad del archivo: CONSTRUNARIO
- Formato: FIEBDC-3/2012
- Programa: Construnario Versión 3.51
- Fecha de los precios: 22/11/2023
- Divisa: EUR

**221676** u Monomando de fregadero con caño abatible, referencia 3369 de Ramón Soler. Cromo - Abatibles de Ramón Soler
Precio: 208.90
Grifo de fregadero con caño abatible, cromado de alta resistencia Diamond Finish, sistema S2 de ahorro de agua del 50%, termostop limitador de temperatura y sistema anticorrosión patentado Código EAN: 8428506216763
