# Columna monomando para bañera, referencia 598503S de la serie Odisea Joya de Ramón Soler. Cromo - Odisea Joya de Ramón Soler

- Propiedad del archivo: CONSTRUNARIO
- Formato: FIEBDC-3/2012
- Programa: Construnario Versión 3.51
- Fecha de los precios: 28/02/2024
- Divisa: EUR

**59C307701** u Columna monomando para bañera, referencia 598503S de la serie Odisea Joya de Ramón Soler. Cromo - Odisea Joya de Ramón Soler
Precio: 1523.80
Columna monomando para bañera, referencia 598503S de la serie Odisea Joya de Ramón Soler. Cromo
