# Columna monomando para bañera con equipo de ducha, referencia 598503DOC de la serie Odisea Joya de Ramón Soler. Oro cepillado - Odisea Joya de Ramón Soler

- Propiedad del archivo: CONSTRUNARIO
- Formato: FIEBDC-3/2012
- Programa: Construnario Versión 3.51
- Fecha de los precios: 28/02/2024
- Divisa: EUR

**59C307699** u Columna monomando para bañera con equipo de ducha, referencia 598503DOC de la serie Odisea Joya de Ramón Soler. Oro cepillado - Odisea Joya de Ramón Soler
Precio: 2780.00
Columna monomando para bañera con equipo de ducha, referencia 598503DOC de la serie Odisea Joya de Ramón Soler. Oro cepillado
