# Monomando de baño-ducha, con equipo de ducha, referencia 590501MO de la serie Odisea Joya de Ramón Soler. Cromo - Odisea Joya de Ramón Soler

- Propiedad del archivo: CONSTRUNARIO
- Formato: FIEBDC-3/2012
- Programa: Construnario Versión 3.51
- Fecha de los precios: 28/02/2024
- Divisa: EUR

**59C307421** u Monomando de baño-ducha, con equipo de ducha, referencia 590501MO de la serie Odisea Joya de Ramón Soler. Cromo - Odisea Joya de Ramón Soler
Precio: 318.40
Monomando de baño-ducha, con equipo de ducha, referencia 590501MO de la serie Odisea Joya de Ramón Soler. Cromo
