# Monomando de ducha empotrado, 3 vías, con placa metálica, referencia 591513S de la serie Odisea Joya de Ramón Soler. Cromo - Serie Odisea Joya de Ramón Soler

- Propiedad del archivo: CONSTRUNARIO
- Formato: FIEBDC-3/2012
- Programa: Construnario Versión 3.51
- Fecha de los precios: 28/02/2024
- Divisa: EUR

**59D307691** u Monomando de ducha empotrado, 3 vías, con placa metálica, referencia 591513S de la serie Odisea Joya de Ramón Soler. Cromo - Serie Odisea Joya de Ramón Soler
Precio: 283.80
Monomando de ducha empotrado, 3 vías, con placa metálica, referencia 591513S de la serie Odisea Joya de Ramón Soler. Cromo
