# Bimando para bidé, referencia 91B307902 de la serie Adagio de Ramón Soler. Cromado - Serie Adagio de Ramón Soler

- Propiedad del archivo: CONSTRUNARIO
- Formato: FIEBDC-3/2012
- Programa: Construnario Versión 3.51
- Fecha de los precios: 28/02/2024
- Divisa: EUR

**91B307902** u Bimando para bidé, referencia 91B307902 de la serie Adagio de Ramón Soler. Cromado - Serie Adagio de Ramón Soler
Precio: 230.70
Bimando para bidé, referencia 91B307902 de la serie Adagio de Ramón Soler. Cromado Código EAN: 8428506079023
