# Termostático de baño/ducha, referencia 963901S de Ramón Soler - Serie Termotech de Ramón Soler

- Propiedad del archivo: CONSTRUNARIO
- Formato: FIEBDC-3/2012
- Programa: Construnario Versión 3.51
- Fecha de los precios: 28/02/2024
- Divisa: EUR

**963901S** u Termostático de baño/ducha, referencia 963901S de Ramón Soler - Serie Termotech de Ramón Soler
Precio: 197.60
Grifo termostato de bañera, limitador de temperatura termostop, protección acústica, sistema cooltouch antiquemaduras, sistema anticorrosión patentado y cromado de alta resistencia Diamond Finish
