# Marco para 1 elemento, referencia 10000-B de BJC. Blanco

- Propiedad del archivo: CONSTRUNARIO
- Formato: FIEBDC-3/2012
- Programa: Construnario Versión 3.51
- Fecha de los precios: 02/03/2023
- Divisa: EUR

**BJC10000_B** u Marco para 1 elemento, referencia 10000-B de BJC. Blanco
Precio: 6.15
Disponible hasta agotar existencias. 1 elemento. 86x86 mm Código EAN: 8421870132004
