# Marco para 2 elementos, referencia 10001-B de BJC. Blanco

- Propiedad del archivo: CONSTRUNARIO
- Formato: FIEBDC-3/2012
- Programa: Construnario Versión 3.51
- Fecha de los precios: 02/03/2023
- Divisa: EUR

**BJC10001_B** u Marco para 2 elementos, referencia 10001-B de BJC. Blanco
Precio: 9.91
Disponible hasta agotar existencias. 2 elementos. 86x157 mm Código EAN: 8421870132035
