# Marco para 3 elementos, referencia 10002-B de BJC. Blanco

- Propiedad del archivo: CONSTRUNARIO
- Formato: FIEBDC-3/2012
- Programa: Construnario Versión 3.51
- Fecha de los precios: 02/03/2023
- Divisa: EUR

**BJC10002_B** u Marco para 3 elementos, referencia 10002-B de BJC. Blanco
Precio: 18.19
Disponible hasta agotar existencias. 3 elementos. 86x228 mm Código EAN: 8421870132066
