# Marco para 4 elementos, referencia 10004-B de BJC. Blanco

- Propiedad del archivo: CONSTRUNARIO
- Formato: FIEBDC-3/2012
- Programa: Construnario Versión 3.51
- Fecha de los precios: 02/03/2023
- Divisa: EUR

**BJC10004_B** u Marco para 4 elementos, referencia 10004-B de BJC. Blanco
Precio: 26.32
Disponible hasta agotar existencias. 4 elementos. 86x300 mm Código EAN: 8421870132219
