# Señalizador luminoso, referencia 10039 de BJC

- Propiedad del archivo: CONSTRUNARIO
- Formato: FIEBDC-3/2012
- Programa: Construnario Versión 3.51
- Fecha de los precios: 02/03/2023
- Divisa: EUR

**BJC10039** u Señalizador luminoso, referencia 10039 de BJC
Precio: 17.66
Disponible hasta agotar existencias. Señalizador luminoso Código EAN: 8421870139058
